# WALT17
Angebotsaufforderung (GAEB 90, DA83)
Währung: EUR
Auftraggeber: Covivio Quadriga 40. GmbH

## Zusätzlicher Text
Abriss eines Gebäudeensemble bis auf die OK-Bodenplatte im EG.
Anfallende Bausubtanz gemäß Schadstoffgutachten vom 19.10.2023
aufnehmen und fachgerecht entsorgen.
Materialität der einzelnen Bauteile kann dem o.g. Schafstoffgutachten
entnommen werden.

Bruttorauminhalt Werkstatt (HAUS 1): ca. 610 m3
Bruttorauminhalt Bürogebäude (HAUS 2): ca. 205 m3
Bruttorauminhalt Carport: ca. 75 m3

## Zusätzlicher Text
Auf dem Gelände der Walterstr. 17 befindet sich ein ehemaliger
Gewerbestandort mit zwei Gebäuden.
Ursprünglich wurden diese als Autowerkstatt und Bürogebäude benutzt. Im
Zuge der Abbrucharbeiten soll
das Gebäudeensemble abgerissen werden. Vor dem Rückbau muss eine
Schadstoffsanierung durchgeführt
werden.

Haus 1 - Autowerkstatt (links)
Hierbei handelt es sich um ein anderthalb geschossiger massiver
Ziegelbau, bestehend aus einer Halle, einem
Kühlraum, einem WC, sowie einem Flur. Eine Treppe in der Halle führt
zum 1.OG, welches sich nicht über die
komplette Fläche des Gebäudes zieht. Im OG befinden sich weitere 4
Räumlichkeiten mit unterschiedlichen
Bodenaufbauten. Auch ein Bereich mit bloßer Kappendecke, ein Bereich
mit Schüttung und Dielen sowie ein
Bereich mit Teppich und Spannplatten auf Betondielen sind vorzufinden.
Eine Konstruktion aus Holz bildet das
Dach mit z.T. stark beschädigter Lattung und einer mehrlagigen
Dachpappe.

Haus 2 - Bürogebäude (rechts)
Hierbei handelt es sich ebenfalls um einen massiven Ziegelbau, der aus
mehreren Räumlichkeiten besteht.
Zum Teil ist das Bürogebäude unterkellert. Das Dach ist eine
Holzkonstruktion mit mehrlagiger Dachpappe.
Im Bereich der Dachkonstruktion ist ein sichtbarer Pilzbefall zu
erkennen.

Carport - Anbau  (Garage in den Zeichnungen)
Es handelt sich hierbei um ein Carport, welches an das Bürogebäude
angebaut ist. Die Konstruktion besteht
überwiegend aus Holz, teilweise aus Sandwichplatten aus Pressspan und
PU-Schaum und mit einlagiger
Dachpappe abgedichtet.

## Zusätzlicher Text
Der sachliche Geltungsbereich ergibt sich ebenso wie die technische
Ausführung aus den ATV:
DIN 18 459 Abbruch- und Rückbauarbeiten
und den anerkannten Regel der Technik.

Ergänzend sind u.a. folgende ATV / DIN zu berücksichtigen:
DIN 18 007 Abbrucharbeiten

Allgemeines
Es gelten jeweils die Normen und Regeln in der zum Vertragsschluss
gültigen Fassung einschließlich der Änderungen, Berichtigungen und
Beiblätter.
Soweit in der Leistungsbeschreibung auf Technische Spezifikationen, z.
B. nationale Normen, mit denen Europäische Normen umgesetzt werden,
europäisch technische Bewertungen, gemeinsame technische
Spezifikationen, Internationale Normen, Bezug genommen wird, werden auch
ohne den ausdrücklichen Zusatz: ?oder gleichwertig?, immer gleichwertige
Technische Spezifikationen in Bezug genommen.
(Erläuterung: ?Gilt nur für öffentliche Bauvorhaben: Dieser Hinweis soll
gemäß ATV DIN 18299 grundsätzlich in die Vorbemerkungen aufgenommen
werden, sobald in der Leistungsbeschreibung auf technische
Spezifikationen Bezug genommen wird.?)
BG Bau Broschüre
DGUV Information 201-012
Emissionsarme Verfahren nach TRGS 519 für Tätigkeiten an asbesthaltigen
Materialien
Herausgeber: Deutsche Gesetzliche Unfallversicherung e.V. (DGUV)
(bisher: BGI 664)

Angaben zu Stoffen und Bauteilen
Bauschutt und andere Bauabfälle sind vor der Abfuhr gemäß den
Deponieklassen bzw. Abfallschlüsseln der AVV zu separieren, getrennt
abzufahren und zu entsorgen.
Die Vorschriften über die Entsorgung von Sondermüll und Sonderabfall
sowie Reststoffverwertung und örtlich festgelegte Maßnahmen für
Recycling sind einzuhalten. Das Eingraben oder Verbrennen auf der
Baustelle ist grundsätzlich untersagt.
Schutt-Container sind zur Vermeidung von Staub mit Planen dicht
abzudecken; bei Bedarf ist ein Netzmittel zu verwenden.

Angaben zur Ausführung
Gefahrenbereiche bei Abbrucharbeiten auf der Baustelle sind abzusperren
und zu kennzeichnen. Entstehen dadurch Behinderungen für andere
Unternehmer oder Dritte, sind der Zeitraum der Absperrung sowie
alternative Maßnahmen mit der Bauleitung abzustimmen.
Vor Ausführungsbeginn hat der Auftragnehmer mit dem Auftraggeber
festzulegen, wo das erforderliche Gerät, Schutt, Container und
dergleichen auf der Baustelle gelagert werden kann, um gegenseitige
Störungen der am Bau beteiligten Handwerker während der Bauausführung zu
vermeiden.
Die nach ATV DIN 18299 Abschnitt 4.1.11 durch den Auftragnehmer zu
beseitigenden Verunreinigungen beziehen sich auch auf die Verunreinigung
der öffentlichen Verkehrswege durch Fahrzeuge und Maschinen des
Auftragnehmers oder seiner Subunternehmer. Solche Verunreinigungen sind
durch geeignete Maßnahmen möglichst zu vermeiden. Trotzdem auftretende
Verunreinigungen sind so rechtzeitig zu beseitigen, dass durch sie keine
Gefährdung des öffentlichen Verkehrs entstehen kann.

Der Auftraggeber sorgt für die Medienfreiheit der in den Gebäuden oder
baulichen Anlagen vorhandenen Leitungen für Strom, Wasser, Gas und
anderer Medien.
Der Auftragnehmer hat vor Baubeginn und auch ständig während der
Durchführung die tatsächliche Medienfreiheit zu kontrollieren und Mängel
oder Behinderungen unverzüglich anzuzeigen.

Die Abbrucharbeiten sind mit größter Sorgfalt durchzuführen. Die
Standsicherheit darf hierbei zu keiner Zeit beeinträchtigt werden.
Zeigen sich trotz sorgfältigem Abbruch Risse, Setzungen etc., ist
unverzüglich der Auftraggeber zu benachrichtigen. Für den weiteren
Verlauf der Arbeiten sind mit dem Auftraggeber umgehend gesondert
Vereinbarungen zu treffen.
Erforderliche Schutzmaßnahmen für Altbausubstanz, Nachbargrundstücke,
Umwelt und Verkehr sind vom Bieter in Abhängigkeit von der von ihm
vorgesehenen technologischen Lösung bei Angebotsabgabe darzulegen,
sofern sie nicht mit den angebotenen Preisen abgegolten sind.

Werden bei den Arbeiten kontaminierte oder asbesthaltige Materialien
angetroffen, so ist der Auftraggeber unverzüglich zu verständigen. Diese
Verpflichtung gilt auch im Verdachtsfall.
Bauschutt ist über geschlossene Schuttrutschen abzuwerfen. Das direkte
Abwerfen ist nicht gestattet.
In bewohnten Gebieten dürfen nur schallarme Kompressoren (Schrauben-
oder Rotationskompressoren) eingesetzt werden.

Beim Abbruch von Mineralfaserdämmstoffen sind Stäube zu vermeiden. Das
Kehren ist untersagt. Für eine ausreichende Bindung durch Feuchtigkeit
ist zu sorgen.

Vor Brennschneidearbeiten an Steig- und Fallleitungen muss sich der
Auftragnehmer wegen der Gefahr ablaufender Schweißperlen über Verlauf
und Zustand der Leitungen informieren.
Bei Brennschneidearbeiten oder sonstigen funkenerzeugenden Arbeiten,
z.B. auch Trennarbeiten mit Trennscheiben, in der Nähe von Bauteilen der
Baustoffklasse B2 bzw. B3 nach DIN 4102 Teil 1 sind geeignete
Brandschutzmaßnahmen vom Auftragnehmer zu treffen.
Bei funkenerzeugenden Arbeiten, z.B. Trennarbeiten mit Trennscheiben
und Brennschneidearbeiten, in der Nähe zu erhaltender Bauteile sind
Glasflächen, glasierte Keramikoberflächen und andere durch den
Funkenflug gefährdete Oberflächen abzudecken.

Verkehrssicherung
Gefahrenbereiche bei Abbrucharbeiten im Umfeld der Baustelle sind
abzusperren und zu kennzeichnen.
Der Auftragnehmer hat einen Verantwortlichen für die Verkehrssicherung
mit Angabe der Eignung und Qualifikation zu benennen.
Zur Verkehrssicherung der Baustelle gehört auch die laufende Kontrolle
der Sicherungseinrichtungen. Die zeitlichen Abstände der Kontrollen
richten sich nach den örtlichen Gegebenheiten.
Verkehrsbeschränkungen, die nur während der Arbeitszeit notwendig sind,
müssen in der übrigen Zeit aufgehoben werden (Beseitigen oder
Ungültigmachen von Verkehrszeichen).
Verkehrs- und Streckenverbote sollen möglichst nur in Kombination mit
Gefahrenzeichen aufgestellt werden, damit das Aufstellen von Zeichen zur
Beendigung des Streckenverbotes (Zeichen 278 bis 282 StVO) vermieden
werden kann.

Rot-weiße Warnbänder (Flatterbänder) dürfen nur als zusätzliche optische
Sicherung und nur außerhalb von Fahrbahnen im öffentlichen Raum
angebracht werden.

Angaben zur Abrechnung
Die Abrechnungsmengen von Leistungen, die nach der Masse abzurechnen
sind, sind durch Wiegen auf einer amtlich zugelassenen Waage zu
ermitteln und durch amtlichen Wiegeschein zu belegen, sofern im
Leistungstext nicht das Ermitteln der Masse durch Berechnung vorgegeben
ist.

Sonstige Angaben
Der Auftragnehmer hat dafür Sorge zu tragen, dass während der Ausführung
seiner Leistungen immer mindestens ein fließend deutsch sprechender
Mitarbeiter seiner Firma auf der Baustelle anwesend ist.

Alle hieraus entstehenden Kosten sind mit den Einheitspreisen
abgegolten.

## Abbrucharbeiten
Datum: 14.02.24

### Titel 01 Abbrucharbeiten

#### Bereich 01.01 Baustelleneinrichtung

**01.01.010 Baustelleneinrichtung einrichten, vorhalten und räumen**
Baustelleneinrichtungselemente anfahren, aufstellen,
über die
gesamte Ausführungszeit vor- und unterhalten und nach
Beendigung der Arbeiten abbauen und räumen. Der
ursprüngliche
Zustand des Geländes ist nach Beendigung der Arbeiten
wiederherzustellen. In dieser Position sind alle
Arbeiten für die
BE der Schadstoffsanierung und Abbrucharbeiten
des Auftragnehmers einzukalkulieren, sofern diese nicht
in
Einzelpositionen des Leistungsverzeichnisses erfasst
sind.

Zur Baustelleneinrichtung gehören alle zur
fach- und fristgerechten Durchführung der in diesem
Projekt
erfassten Demontage-, Reinigungs- und
Entsorgungsleistung
notwendigen Geräte, Maschinen, Kleingeräte, Werkzeuge,
Hinweisschilder und Materialien für die eigene
Leistung.
Menge: 1,000 Psch

**01.01.020 Bauzaun offen, H=2,00m, mit Bauzauntor**
*** Bedarfsposition ohne GB
Bauzaun aus Stahlgitterelementen mit Stützfüßen, inkl.
sämtlicher
Verbindungen, liefern, aufbauen, vorhalten, abbauen und
abtransportieren, inkl. 1 Bauzauntor

Zaunhöhe: mind. 2,00m
Vorhaltedauer: gesamte Bauzeit

Ausführung nur auf Anweisung der Bauleitung!
Menge: 15,000 lfdm

**01.01.030 Baustellenüberfahrt provisorisch (Bitumen)**
*** Bedarfsposition ohne GB
Provisorische Baustellenüberfahrt aus 15cm Bitumen
herstellen
(Unterlage Ölpapier)

Länge: 5,00m
Breite: 3,00m

Ausführung nur auf Anweisung der Bauleitung!
Menge: 15,000 m2

**01.01.040 Verkehrsrechtliche Anordnung**
Verkehrssicherung für öffentliche Gehwegbereiche zur
Sicherung
der Abbrucharbeiten an der Grundstücksgrenze, inkl.
Einholung
verkehrsrechtliche Anordnung und
Sondernutzungserlaubnis.

Leistung umfasst Aufbau, Vorhaltung und Abbau.
Gebühren für Sondernutzung sind in diese Position
einzukalkulieren.

Dauer: ca. 3 Monate
Menge: 1,000 Psch

#### Bereich 01.02 Entkernung + Schadstoffsanierung

**01.02.010 Entkernung**
Sämtliche nichtmineralischen Abfall- und Reststoffe wie
z.B. Fußbodenbeläge, Zwischenwände aus
Leichtbaustoffen,
oder Holz, innen- und außenliegende Fensterbänke,
Türzargen,
Fenster und Türen, sowie Tore aus Stahl, Holz oder
Kunststoff,
WCs, Kabel und Leitungen sind vor Beginn des Abbruchs
der
mineralischen Gebäudesubstanz auszubauen und nach AVV
fachgerecht
getrennt in bereitgestellte, für die jeweiligen Stoffe,
ausreichend
bemessene Sammelbehälter zum Abtransport zu verladen.

Umfang der Entkernung ist vom Bieter durch
Ortsbesichtigung
zu erfassen. (Siehe hierzu die beigelegte
Fotodokumentation
in den Versandunterlagen)

Beim Ausbau sind die entsprechenden "TGRS" - Technische
Regeln für
Gefahrstoffe zu beachten.
Menge: 1,000 Psch

**01.02.020 Rückbau Flachdacheindeckung**
Rückbau Flachdacheindeckungen bestehend aus mehrlagiger
Bitumenbahn Haus 1 (Werkstatt) mit Asbest und
PAK-Kontamination.

Rückbau Dacheindeckungen bestehend aus mehrlagiger
Bitumenbahn
Haus 2 (Büro mit Anbau) ohne Asbest, mit
PAK-Kontamination.

Dachaufbauten ohne Dämmung auf Holzverschalung.
Rückbau erfolgt gemäß Schadstoffgutenachten.
Getrennte Lagerung der Rückbaumaterialien in Container.
Menge: 180,000 m2

**01.02.030 KMF Sanierung Leichtbauwände, Vorsatzschalen**
Rückbau KMF unter Einhaltung TRGS 521.
Vorkommen: in Leichtbauwänden gemäß
Schadstoffgutachten,
hinter Vorsatzschalen. KMF verpacken und im Container
zum
Abtransport lagern.
Menge: 25,000 m2

**01.02.040 Rückbau Brandschutztüren**
Rückbau Brandschutztüren mit KMF, bzw. Asbestfüllung.
Brandschutztüren verpacken und im Container lagern.

Menge: ca. 5 Stück.
Arbeiten unter Einhaltung TRGS 519, bzw. TRGS 521.
Menge: 5,000 Stk

**01.02.050 Rückbau Leuchtstofflampen und Kondensatoren**
Rückbau der Leuchtstofflampen und Kondensatoren sowie
Lagerung zum Abtransport in Container.

Anzahl: 32 Stk gem. Schadstoffgutachten
Menge: 1,000 psch

**01.02.060 Reinigen und Entleeren von Öl- und Fettabscheidern**
Reinigen und Entleeren von Öl- und Fettabscheider

Annahme: max. 5.000 L Inhalt ( Öl- Wassergemisch )
Position Beinhaltet die Entsorgung, AVV 130506* Öle aus
Öl-
Wasserabscheidern

Menge ist geschätzt. Die tatsächliche Menge ist durch
Entsorgungsnachweise abzurechnen.

Ausführung nur auf Anweisung der Bauleitung.
Menge: 1000,000 L

#### Bereich 01.03 Gebäudeabbruch

**01.03.010 Maschineller Gebäudeabbruch**
Maschineller, selektiver Gebäudeabbruch. Einsatz von
Großgerätetechnik möglich. Vorzerkleinern der
Abbruchmaterialien
und zur Beprobung auf Haufwerke lagern. Abbruch bis OK
Bodenplatte.
Die Wand zum Nachbargrundstück ist angrenzend und zu
schonen.

Verladen, Transport und Entsorgung in gesonderter
Position.

Bruttorauminhalt Werkstatt: ca. 610 m3 (ohne Keller)
Bruttorauminhalt Bürogebäude: ca. 205 m3 (teilweise
unterkellert)
Bruttorauminhalt Carport: ca. 75 m3 (ohne Keller)

Die Stand- und Fahrbereiche für Großgeräte sind
gesichert.
Diese sind mit der Bauleitung vor Beginn der Arbeiten
abzustimmen.

Hinweis: Eine Ortsbesichtigung ist zwingend
erforderlich!
Menge: 890,000 m3

**01.03.020 Abbruch befestige Flächen, Beton**
*** Bedarfsposition ohne GB
Abbruch der befestigten Flächen der Außenanlagen im
Bereich
des damaligen Carports. Materialien separieren,
zerkleinern
und zur Beprobung auf Haufwerke lagern.

Dicke im Mittel: ca. 0,30 m.
Material: Beton

Ausführung nur auf Anweisung der Bauleitung!
Menge: 18,000 to

**01.03.030 Abbruch, Schächte**
Abbruch von Schächten

2 Stk. Regenwasserschächte bis zu einer Tiefe von
2,50m, D= 1,00m
1 St. Fettabscheider bis 1,00 m³uR

Materialien zerkleinern und auf Haufwerk zur Beprobung
lagern.
Menge: 1,000 Psch

**01.03.040 Suchschürfe bis 1,50 m**
*** Bedarfsposition ohne GB
Suchschürfe von Hand, bzw. mit Kleingerätetechnik zur
Erkundung der Medien und Gründungsebene Nachbargebäude.
Inkl. Einmessen der Punkte

Ausführung nur auf Anweisung der Bauleitung!
Menge: 1,000 Stk

#### Bereich 01.04 Verladen, Transport und Entsorgung

**01.04.010 Deklarationsanalytik**
Probenahme und Analytik Beton, Bauschutt gemäß EBV
Vollzugshinweise Berlin und LAGA
Mindestuntersuchungsprogramm im Feststoff und Eluat.
inkl. Beantragung Erzeugernummer beim Senat.
Menge: 1,000 Psch

**01.04.020 KMF-Dämmung AVV 170 603***
KMF-haltige Dämmung aufnehmen und in Container
verladen.
Fachgerechte Entsorgung und Abtransport gem.
Abfallverzeichnis-Verordnung.

Die tatsächliche Menge ist durch Entsorgungsnachweise
abzurechnen.
Menge: 1,500 to

**01.04.030 KMF-haltige Brandschutztür AVV 170 409* / 170 603***
KMF-haltige Brandschutztüren aufnehmen und in Container
verladen.
Fachgerechte Entsorgung und Abtransport gem.
Abfallverzeichnis-Verordnung.

Die tatsächliche Menge ist durch Entsorgungsnachweise
abzurechnen.
Menge: 0,750 to

**01.04.040 Asbesthaltige Teerpappe (Dachabdichtung Haus1) AVV 170 903***
Asbesthaltige Teerpappe aufnehmen und in Container
verladen.
Fachgerechte Entsorgung und Abtransport gem.
Abfallverzeichnis-Verordnung.
Beim Ausbau sind die TRGS 519 und 551 zu beachten.

Die tatsächliche Menge ist durch Entsorgungsnachweise
abzurechnen.
Menge: 4,000 to

**01.04.050 Faserfreie Teerpappe (Dachabdichtung Haus 2) AVV 170 303***
Faserfreie Teerpappe aufnehmen und in Container
verladen.
Fachgerechte Entsorgung und Abtransport gem.
Abfallverzeichnis-Verordnung.
Beim Ausbau ist die TRGS 551 zu beachten.

Die tatsächliche Menge ist durch Entsorgungsnachweise
abzurechnen.
Menge: 2,000 to

**01.04.060 PCB-haltige Kondensatoren von Leuchtstoffröhren AVV 170 902 ***
PCB-haltige Leuchtstoffröhre aufnehmen und in Container
verladen.
Fachgerechte Entsorgung und Abtransport gem.
Abfallverzeichnis-Verordnung.

Die tatsächliche Menge ist durch Entsorgungsnachweise
abzurechnen.
Menge: 1,000 Psch

**01.04.070 Gips aus Gipswänden und Abhangdecken AVV 170 802**
Gips, Gipsplatten etc. aufnehmen und in Container
verladen.
Fachgerechte Entsorgung und Abtransport gem.
Abfallverzeichnis-Verordnung.
Beim Ausbau ist die TRGS 521 zu beachten.

Die tatsächliche Menge ist durch Entsorgungsnachweise
abzurechnen.
Menge: 2,500 to

**01.04.080 Styropor (Kühlkammer) AVV 170 604**
Styropor aufnehmen und in Container verladen.
Fachgerechte Entsorgung und Abtransport gem.
Abfallverzeichnis-Verordnung.

Die tatsächliche Menge ist durch Entsorgungsnachweise
abzurechnen.
Menge: 5,000 m3

**01.04.090 Sandwichplatten FCKW-haltig (Wand Haus 2/ Carport) AVV 170 603***
FCKW-haltige Sandwichplatten aufnehmen und in Container
verladen.
Fachgerechte Entsorgung und Abtransport gem.
Abfallverzeichnis-Verordnung.

Die tatsächliche Menge ist durch Entsorgungsnachweise
abzurechnen.
Menge: 5,000 m3

**01.04.100 Altholz (Dachkonstruktion, Spannplatten, Kork, Fenster, Türen, Dielen) AVV 170 204***
Altholz aufnehmen und in Container verladen.
Fachgerechte Entsorgung und Abtransport gem.
Abfallverzeichnis-Verordnung.

Die tatsächliche Menge ist durch Entsorgungsnachweise
abzurechnen.
Menge: 30,000 to

**01.04.110 Bauschutt bis RC-1 AVV 170 101/ 170 107**
Bauschutt bis RC-1 aufnehmen und in Container verladen.
Fachgerechte Entsorgung und Abtransport gem.
Abfallverzeichnis-Verordnung.

Die tatsächliche Menge ist durch Entsorgungsnachweise
abzurechnen.
Menge: 420,000 to

**01.04.120 Zulage RC-2 AVV 170 101/ 170 107**
*** Bedarfsposition ohne GB
Zulage der zuvor beschriebenen Position
Materialklasse: RC-2

Die tatsächliche Menge ist durch Entsorgungsnachweise
abzurechnen.
Menge: 420,000 to

**01.04.130 Schlacke AVV 170 106***
Schlacke aufnehmen und in Container verladen.
Fachgerechte Entsorgung und Abtransport gem.
Abfallverzeichnis-Verordnung.

Die tatsächliche Menge ist durch Entsorgungsnachweise
abzurechnen.
Menge: 7,500 to

**01.04.140 Baumischabfall ungefährlich AVV 170 904**
Baumischabfall ungefährlich aufnehmen und in Container
verladen.
Fachgerechte Entsorgung und Abtransport gem.
Abfallverzeichnis-Verordnung.

Die tatsächliche Menge ist durch Entsorgungsnachweise
abzurechnen.
Menge: 12,000 to

**01.04.150 Metalle ungefährlich AVV 170 5xx**
Metalle ungefährlich aufnehmen und in Container
verladen.
Fachgerechte Entsorgung und Abtransport gem.
Abfallverzeichnis-Verordnung.
Beim Ausbau ist die TRGS 505 zu beachten.

Die tatsächliche Menge ist durch Entsorgungsnachweise
abzurechnen.
Menge: 7,500 to

#### Bereich 01.05 Zusätzliche Leistungen

**01.05.010 Öffnungen zumauern**
Öffnungen in Mauerwerkswand zumauern mit KS-Steinen,
unmittelbar nach Demontage der Fenster und Türen.

Wandstärke: 36,5 cm
Ort: straßenseitige Außenwand (bleibt als Einfriedung
bis ca. 2-2,5m Höhe)

Genaue Ausführung ist mit der Bauleitung abzustimmen.
Menge: 6,000 m2

**01.05.020 Oberfläche Mauerkrone glätten, Bestandswand**
Mauerkrone der Bestandswand zum Nachbarn verputzen und
glätten.

Ausführung wie folgt:
- Überstehenden Mörtel abstoßen und die Fehlstellen
ausfüllen
- Beschädigungen mit Mörtel ausbessern
- Anschließend verputzen und glatt ziehen
- Oberflächenqualität: Q2

Dicke MW: ca. 40cm
Länge: ca. 25,0m

Genaue Ausführung ist mit der Bauleitung abzustimmen.
Menge: 35,000 m

**01.05.030 Absturz- und Durchsturzsicherung herstellen, Kellerabgangsperrung**
Herstellung einer begehbaren Abdeckung als Ab- und
Durchsturzsicherung
im Kellerabgangsbereich aus geeignetem Material (Stahl
oder Holz).
Mit dieser Maßnahme soll der Kellerabgang komplett
verschlossen werden.

Die Abdeckung ist lage- und durchsturzsicher sowie
wasserfest
anzubringen. Eindringen von Regenwasser in das UG ist
auszuschließen.
Die Absturzsicherung ist gemäß Arbeitsschutzverordnung
herzustellen und
unterhalten.

Die Absturzsicherung und Abdeckung verbleiben im
Eigentum des AGs.

Maße: 2,10m x 1,60m
Grundfläche: 3,36 m2

Einbauort: Kellerabgang

Genaue Ausführung ist mit der Bauleitung abzustimmen.
Menge: 1,000 Psch

**01.05.040 Ausbesserung WDVS Nachbarwand, Kleinflächen bis 1,0 m2**
Nachträgliches Ausbessern von Beschädigungen, wie
Putzbeschädigungen ,Löcher, Eindruckstellen im
bestehenden
WDVS-System, inkl. fachgerechtem Anschluss.

Die Fehlstellen mit geeignetem Dämmmaterial verfüllen
und
mineralisch verputzen

Bearbeitungsfläche bis 1,0m2
Wandhöhe: ca. 3,0m
Wanddicke: ca. 24cm

Einbauort: Wand zum Nachbarn im Bereich CARPORT

Genaue Ausführung ist mit der Bauleitung abzustimmen.
Menge: 15,000 Stk

**01.05.050 Putzausbesserung und Anstrich Giebelwand**
Putzausbesserung und Anstrich der Giebelwand zum
Nachbar
als gesamte Leistung inkl. aller erforderlichen
Nebenarbeiten.

Beschädigte Putzflächen abschlagen, Bauschutt
beseitigen und
Oberfläche dem vorhandenen Putz mit einem geeignetem
Putz
anpassen.

Anstrich aus Grund-, Zwischen und Schlussbeschichtung
inkl.
aller erforderlichen Nebenarbeiten. Farbton analog zum
Bestand.

Untergrund: Mauerwerk

Ausführung nur auf Anweisung der Bauleitung!
Menge: 50,000 m2

**01.05.060 Bodenplatte abdichten, Keller**
*** Bedarfsposition ohne GB
Abdichtung der Betonsohle von oben durch Aufschweißen
einer
Lage Polymerbitumen-Schweißbahn.
Nähte und Stöße min 10 cm überlappend,
Bahnen auf Untergrund voll verschweißen.
Die Ränder an den aufgehenden Betonwänden 15 cm
hochführen.

Anwendungstyp: PYE G 200 S4
Dicke:  ca. 4 mm.

Einbauort: Keller

Ausführung nur auf Anweisung der Bauleitung!
Menge: 25,000 m2

### Titel 02 Sonstiges

#### Bereich 02.01 Stundenlohnarbeiten

**02.01.010 Vorarbeiter, Stundenlohnarbeiten**
*** Bedarfsposition ohne GB
Für evtl. erforderliche Arbeiten, die nicht im
Leistungsverzeichnis
erfasst sind und nur auf ausdrückliche Anweisung der
Bauleitung
gegen Nachweis zur Ausführung kommen.

Berechnet für: Vorarbeiter
Gewerk: Abbrucharbeiten
Menge: 10,000 h

**02.01.020 Facharbeiter, Stundenlohnarbeiten**
*** Bedarfsposition ohne GB
Für evtl. erforderliche Arbeiten, die nicht im
Leistungsverzeichnis
erfasst sind und nur auf ausdrückliche Anweisung der
Bauleitung
gegen Nachweis zur Ausführung kommen.

Berechnet für: Facharbeiter
Gewerk: Abbrucharbeiten
Menge: 10,000 h

**02.01.030 Helfer, Stundenlohnarbeiten**
*** Bedarfsposition ohne GB
Für evtl. erforderliche Arbeiten, die nicht im
Leistungsverzeichnis
erfasst sind und nur auf ausdrückliche Anweisung der
Bauleitung
gegen Nachweis zur Ausführung kommen.

Berechnet für: Helfer
Gewerk: Abbrucharbeiten
Menge: 10,000 h

USt %: 19,00
